# 2026/142_Beschaffung von Arbeitskleidung
Angebotsaufforderung (GAEB DA XML 3.2, DA83)
Projekt: 2026/142_Rahmenvereinbarung zur Beschaffung von Arbeitskleidung 2026 bis 2028 (optional 2029) Ludwigshafen am Rhein
Währung: EUR
Auftraggeber: N.A.
Erstellt mit: SIDOUN Globe/ GXML Toolbox V3.3 R20210630, SIDOUN Globe V10.11.9.0, 27.04.2026

## Vorbemerkungen
Der Bereich Grünflächen und Friedhöfe der Stadt Ludwigshafen
am Rhein beabsichtigt Arbeitskleidung für Gärtner in den Jahren 2026 bis 2028
mit Option auf Verlängerung des Vertrages bis 2029 zu beschaffen.

Der geschätzten Jahresmengen belaufen sich jeweils auf etwa ¼ der im LV angegebenen Stückzahlen.

Auftragsabwicklung:

Es wird ausdrücklich darauf hingewiesen, dass es sich bei den
ausgeschriebenen Mengen um Schätzwerte der vergangenen Jahre
handelt. Ein Anspruch auf Abruf der Gesamtstückzahl besteht nicht.
Die Lieferung erfolgt je nach Bedarf in mehreren Teillieferungen.

Lieferbedingungen:
Während der Vertragslaufzeit garantiert der Bieter die Auslieferung der Ware
auf den Betriebshof des AGs innerhalb von 2 Wochen nach Abruf
der Teillieferungen durch den AG, Ansprechpartner Hr. Hundemer 0621 504 3271.

Lieferadresse:
Wirtschaftsbetrieb Ludwigshafen (WBL)
-Eigenbetrieb der Stadt Ludwigshafen am Rhein-
Bereich Grünflächen und Friedhöfe
Bliesstraße 10
67059 Ludwigshafen

Rechnungsadresse:
Wirtschaftsbetrieb Ludwigshafen (WBL)
- Zentrale / Rechnungswesen -
Kaiserwörthdamm 3a
67065 Ludwigshafen am Rhein

## Vergabeeinheit
Datum: 27.04.2026

### Gewerk 1 LOS 1 Lieferung von Arbeitskleidung

#### Titel 1.1 Lieferung von Arbeitshosen

**1.1.10 Lieferung von Damen - Bundhosen Typ 1**
Lieferung von Damen - Bundhosen je nach Bedarf in den Größen
82C34 – 82C56
76C34 – 76C56

nach Aufforderung des AG.
Maximale Abnahmemenge: 200 Stk.

Die in der Anlage „Kriterienkatalog/1.1 Arbeitshosen/1.1.1_Anlage Kriterienkatalog_VOL_Pos 1.1.10 Damen Bundhosen Typ 1“ geforderten Spezifikationen (Kriterien) sind zwingend vom Bieter
ordnungsgemäß und vollumfänglich auszufüllen.
Menge: 130,000 Stck

**1.1.20 Lieferung von Damen - Bundhosen Typ 2**
Lieferung von Damen - Bundhosen je nach Bedarf in den Größen
82C34 – 82C56
76C34 – 76C56

nach Aufforderung des AG.
Maximale Abnahmemenge: 100 Stk.

Die in der Anlage „Kriterienkatalog/1.1 Arbeitshosen/1.1.2_Anlage Kriterienkatalog_VOL_Pos 1.1.20 Damen Bundhosen Typ 2“ geforderten
Spezifikationen (Kriterien) sind zwingend vom Bieter
ordnungsgemäß und vollumfänglich auszufüllen.
Menge: 60,000 Stck

**1.1.30 Lieferung von Herren - Bundhosen Typ 1**
Lieferung von Herren - Bundhosen je nach Bedarf in den Größen
82C42 – 82C68
76C46 – 76C56
90C46 – 90C62

nach Aufforderung des AG.
Maximale Abnahmemenge: 250 Stk.

Die in der Anlage „Kriterienkatalog/1.1 Arbeitshosen/1.1.3_Anlage Kriterienkatalog_VOL_Pos 1.1.30 Herren-Bundhosen Typ 1“ geforderten
Spezifikationen (Kriterien) sind zwingend vom Bieter
ordnungsgemäß und vollumfänglich auszufüllen.
Menge: 180,000 Stck

**1.1.40 Lieferung von Herren - Bundhosen Typ 2**
Lieferung von Herren- Bundhosen je nach Bedarf in den Größen
82C42 – 82C68
76C46 – 76C56
90C46 – 90C62

nach Aufforderung des AG.
Maximale Abnahmemenge: 200 Stk.

Die in der Anlage„Kriterienkatalog/1.1 Arbeitshosen/1.1.4_Anlage Kriterienkatalog_VOL_Pos 1.1.40 Herren-Bundhose Typ 2“ geforderten
Spezifikationen (Kriterien) sind zwingend vom Bieter
ordnungsgemäß und vollumfänglich auszufüllen.
Menge: 140,000 Stck

**1.1.50 Lieferung von Latzhosen**
Lieferung von Latzhosen je nach Bedarf in den Größen
82C42 – 82C68
76C46 – 76C56
90C46 – 90C62

nach Aufforderung des AG.
Maximale Abnahmemenge: 75 Stk.

Die in der Anlage „Kriterienkatalog/1.1 Arbeitshosen/1.1.5_Anlage Kriterienkatalog_VOL_Pos 1.1.50 Latzhosen“ geforderten Spezifikationen
(Kriterien) sind zwingend vom Bieter ordnungsgemäß und
vollumfänglich auszufüllen.
Menge: 50,000 Stck

#### Titel 1.2 Lieferung von Pullovern und Jacken

**1.2.10 Lieferung von Sweatshirts Damen/Herren mit Reißverschluss**
Lieferung von Sweatshirts mit Reißverschluss in Damen- und
Herrenpassform je nach Bedarf in den Größen
Damen XS – 5XL,
Herren XS – 4XL

nach Aufforderung des AG.
Maximale Abnahmemenge: 110 Stk.

Die in der Anlage „Kriterienkatalog/1.2 Pullover + Jacken/1.2.10_Anlage Kriterienkatalog_VOL_Pos 1.2.10 Sweatshirts“ geforderten Spezifikationen
(Kriterien) sind zwingend vom Bieter ordnungsgemäß und
vollumfänglich auszufüllen.
Menge: 70,000 Stck

**1.2.20 Lieferung von Hard Shell Jacken Damen/Herren**
Lieferung von Hard Shell Jacken in Damen- und Herrenpassform
je nach Bedarf in den Größen
Damen XS – 5XL
Herren XS – 4XL

nach Aufforderung des AG.
Maximale Abnahmemenge: 80 Stk.

Die in der Anlage „Kriterienkatalog/1.2 Pullover + Jacken/1.2.20_Anlage Kriterienkatalog_VOL_Pos 1.2.20 Hard Shell Jacken“ geforderten Spezifikationen
(Kriterien) sind zwingend vom Bieter ordnungsgemäß und
vollumfänglich auszufüllen.
Menge: 50,000 Stck

**1.2.30 Lieferung von Winterjacken Damen/Herren**
Lieferung von Winterjacken in Damen- und Herrenpassform je
nach Bedarf in den Größen
Damen XS – 5XL
Herren XS – 4XL

nach Aufforderung des AG.
Maximale Abnahmemenge: 80 Stk.

Die in der Anlage „Kriterienkatalog/1.2 Pullover + Jacken/1.2.30_Anlage Kriterienkatalog_VOL_Pos 1.2.30 Winterjacken“ geforderten Spezifikationen
(Kriterien) sind zwingend vom Bieter ordnungsgemäß und
vollumfänglich auszufüllen.
Menge: 50,000 Stck

**1.2.40 Lieferung von Westen Damen/Herren**
Lieferung von Westen in Damen- und Herrenpassform je nach
Bedarf in den Größen
Damen XS – 5XL
Herren XS – 4XL

nach Aufforderung des AG.
Maximale Abnahmemenge: 80 Stk.

Die in der Anlage „Kriterienkatalog/1.2 Pullover + Jacken/1.2.40_Anlage Kriterienkatalog_VOL_Pos 1.2.40 Westen“ geforderten Spezifikationen (Kriterien)
sind zwingend vom Bieter ordnungsgemäß und
vollumfänglich auszufüllen.
Menge: 50,000 Stck

**1.2.50 Lieferung Fleecejacken**
Lieferung von Fleecejacken je nach
Bedarf in den Größen XS – 4XL

nach Aufforderung des AG.
Maximale Abnahmemenge: 90 Stk.

Die in der Anlage „Kriterienkatalog/1.2 Pullover + Jacken/1.2.50_Anlage Kriterienkatalog_VOL_Pos 1.2.50 Fleecejacken“ geforderten Spezifikationen
(Kriterien) sind zwingend vom Bieter ordnungsgemäß und
vollumfänglich auszufüllen.
Menge: 60,000 Stck

#### Titel 1.3 Lieferung von T-Shirts, Polo-Shirts

**1.3.10 Lieferung von Damen/Herren T-Shirts kurzarm**
Lieferung von T-Shirts Ausführung in Damen- und
Herrenpassform je nach Bedarf in den Größen
Damen XS – 5XL
Herren XS – 4XL

nach Aufforderung des AG.
Maximale Abnahmemenge: 220 Stk.

Die in der Anlage „Kriterienkatalog/1.3 T-Shirts/1.3.10_Anlage Kriterienkatalog_VOL_Pos 1.3.10 T-Shirts“ geforderten Spezifikationen
(Kriterien) sind zwingend vom Bieter ordnungsgemäß und
vollumfänglich auszufüllen.
Menge: 150,000 Stck

**1.3.20 Lieferung von Damen/Herren Polo-Shirts Typ 1**
Lieferung von Polo-Shirts Ausführung in Damen- und
Herrenpassform je nach Bedarf in den Größen
Damen XS – 5XL
Herren XS – 4XL

nach Aufforderung des AG.
Maximale Abnahmemenge: 80 Stk.

Die in der Anlage „Kriterienkatalog/1.3 T-Shirts/1.3.20_Anlage Kriterienkatalog_VOL_Pos 1.3.20 Poloshirts Typ 1“ geforderten
Spezifikationen (Kriterien) sind zwingend vom Bieter
ordnungsgemäß und vollumfänglich auszufüllen.
Menge: 50,000 Stck

**1.3.30 Lieferung von Damen/Herren Polo-Shirts Typ 2**
Lieferung von Polo-Shirts Ausführung in Damen- und
Herrenpassform je nach Bedarf in den Größen
Damen XS – 5XL
Herren XS – 4XL

nach Aufforderung des AG.
Maximale Abnahmemenge: 80 Stk.

Die in der „Kriterienkatalog/1.3 T-Shirts/Anlage 3.1.30 Kriterienkatalog Lieferung Damen
und Herren Polo-Shirts Typ 2 zu Position 1.3.30“ geforderten
Spezifikationen (Kriterien) sind zwingend vom Bieter
ordnungsgemäß und vollumfänglich auszufüllen.
Menge: 50,000 Stck

**1.3.40 Lieferung von Damen/Herren Langarm-Shirts**
Lieferung von Langarm-Shirts Ausführung in Damen- und
Herrenpassform je nach Bedarf in den Größen
Damen XS – 5XL
Herren XS – 4XL

nach Aufforderung des AG.
Maximale Abnahmemenge: 100 Stk.

Die in der Anlage „Kriterienkatalog/1.3 T-Shirts/1.3.40_Anlage Kriterienkatalog_VOL_Pos 1.3.40 Langarmshirts“ geforderten
Spezifikationen (Kriterien) sind zwingend vom
Bieter ordnungsgemäß und
vollumfänglich auszufüllen.
Menge: 60,000 Stck

**1.3.50 Lieferung von Damen/Herren T-Shirts kurzarm Baumwolle**
Lieferung von Warn T-Shirts je nach Bedarf in den Größen
Damen XS – 5XL
Herren XS – 4XL

nach Aufforderung des AG.
Maximale Abnahmemenge: 250 Stk.

Die in der Anlage „Kriterienkatalog/1.3 T-Shirts/1.3.50_Anlage Kriterienkatalog_VOL_Pos 1.3.50 T-Shirt - Baumwolle“ geforderten Spezifikationen
(Kriterien) sind zwingend vom Bieter ordnungsgemäß und
vollumfänglich auszufüllen.
Menge: 150,000 Stck

**1.3.60 Lieferung von Damen/Herren Langarm-Shirts Baumwolle, orange**
Lieferung von Langarm-Shirts Ausführung in Damen- und
Herrenpassform je nach Bedarf in den Größen
Damen XS – 5XL
Herren XS – 4XL

nach Aufforderung des AG.
Maximale Abnahmemenge: 220 Stk.

Die in der Anlage „Kriterienkatalog/1.3 T-Shirts/1.3.60_Anlage Kriterienkatalog_VOL_Pos 1.3.60 Langarm-Shirts Baumwolle, orange“ geforderten
Spezifikationen (Kriterien) sind zwingend vom
Bieter ordnungsgemäß und
vollumfänglich auszufüllen.
Menge: 145,000 Stck

**1.3.70 Lieferung von Damen/Herren T-Shirts kurzarm Baumwolle, orange**
Lieferung von kurzarm T-Shirts Ausführung in Damen- und
Herrenpassform je nach Bedarf in den Größen
Damen XS – 5XL
Herren XS – 4XL

nach Aufforderung des AG.
Maximale Abnahmemenge: 330 Stk.

Die in der Anlage „Kriterienkatalog/1.3 T-Shirts/1.3.70_Anlage Kriterienkatalog_VOL_Pos 1.3.70 T-Shirts kurzarm Baumwolle, orange“ geforderten
Spezifikationen (Kriterien) sind zwingend vom
Bieter ordnungsgemäß und
vollumfänglich auszufüllen.
Menge: 220,000 Stck

**1.3.80 Lieferung von Damen/Herren Langarm-Shirts Weiß**
Lieferung von Langarm-Shirts Ausführung in Damen- und
Herrenpassform je nach Bedarf in den Größen
Damen XS – 5XL
Herren XS – 4XL

nach Aufforderung des AG.
Maximale Abnahmemenge: 35 Stk.

Die in der Anlage „Kriterienkatalog/1.3 T-Shirts/1.3.80_Anlage Kriterienkatalog_VOL_Pos 1.3.80 Langarm-Shirts Baumwolle, weiß“ geforderten
Spezifikationen (Kriterien) sind zwingend vom
Bieter ordnungsgemäß und
vollumfänglich auszufüllen.
Menge: 20,000 Stck

### Gewerk 2 LOS 2 Lieferung von Regenbekleidung

#### Titel 2.1 Lieferung von Regenbekleidung

**2.1.10 Lieferung von Regenjacken**
Lieferung von Regenjacken je nach
Bedarf in den Größen 2XS – 4XL

nach Aufforderung des AG.
Maximale Abnahmemenge: 80 Stk.

Die in der Anlage „Kriterienkatalog/2.1 Regenklamotten/2.1.10_Anlage Kriterienkatalog_VOL_Pos 2.1.10 Regenjacken“ geforderten Spezifikationen
(Kriterien) sind zwingend vom Bieter ordnungsgemäß und
vollumfänglich auszufüllen.
Menge: 50,000 Stck

**2.1.20 Lieferung von Regenhosen**
Lieferung von Regenhosen je nach Bedarf
in den Größen XS - 4XL

nach Aufforderung des AG.
Maximale Abnahmemenge: 80 Stk.

Die in der Anlage „Kriterienkatalog/2.1 Regenklamotten/2.1.20_Anlage Kriterienkatalog_VOL_Pos 2.1.20 Regenhose“ geforderten Spezifikationen
(Kriterien) sind zwingend vom Bieter ordnungsgemäß und
vollumfänglich auszufüllen.
Menge: 50,000 Stck

### Gewerk 3 LOS 3 Lieferung von Kleidungsaccessoires

#### Titel 3.1 Lieferung von Kleidungsaccessoires

**3.1.10 Lieferung von Capies**
Lieferung von Capies/Kappen je nach Bedarf
nach Aufforderung des AG.
Maximale Abnahmemenge: 300 Stk.

Die in der Anlage „Kriterienkatalog/3.1 Kleidungsaccesoirs/3.1.10 Anlage Kriterienkatalog_VOL_Pos 3.1.10 Capies“ geforderten Spezifikationen
(Kriterien) sind zwingend vom Bieter ordnungsgemäß und
vollumfänglich auszufüllen.
Menge: 200,000 Stck

**3.1.20 Lieferung von Halstüchern**
Lieferung von Halstüchern je nach Bedarf
nach Aufforderung des AG.
Maximale Abnahmemenge: 80 Stk.

Geforderten Spezifikationen (Kriterien):

Tuch in Schlauchform
Atmungsaktiv und elastisch
Material: 93% Baumwolle / 7% Elasthan
Größe Einheitsgröße
Farbe: schwarz

--------------------------------------------------
Angebotenes Fabrikat/Modell
Menge: 50,000 Stck

**3.1.30 Lieferung von Gürtel**
Lieferung von Doppeldorngürtel je nach Bedarf
nach Aufforderung des AG.
Maximale Abnahmemenge: 150 Stk.

Geforderten Spezifikationen (Kriterien):

Material: Rindleder
Längen 90 - 130cm
Farbe: Schwarz

--------------------------------------------------
Angebotenes Fabrikat/Modell
Menge: 100,000 Stck

**3.1.40 Lieferung von Mützen**
Lieferung von Mützen je nach Bedarf
nach Aufforderung des AG.
Maximale Abnahmemenge: 300 Stk.

Die in der Anlage „Kriterienkatalog/3.1 Kleidungsaccesoirs/3.1.40 Anlage Kriterienkatalog_VOL_Pos 3.1.40 Mützen“ geforderten Spezifikationen
(Kriterien) sind zwingend vom Bieter ordnungsgemäß und
vollumfänglich auszufüllen.
Menge: 200,000 Stck

### Gewerk 4 LOS 4 Lieferung von Arbeitskleidung für Reinigungskräfte

#### Titel 4.1 Lieferung von Arbeitskleidung für Reinigungskräfte

**4.1.10 Lieferung von Überwurfschürzen für Reinigungskräfte**
Lieferung von Überwurfschürzen für Reinigungspersonal je nach Bedarf
nach Aufforderung des AG.
Maximale Abnahmemenge: 25 Stk.

Die in der Anlage „Kriterienkatalog/4.1 Arbeitskleidung Reinigungskräfte/Pos.4.1.10 Anlage Kriterienkatalog_VOL_Pos 4.1.10 Lieferung Überwurfschürze Reinigung“ geforderten Spezifikationen
(Kriterien) sind zwingend vom Bieter ordnungsgemäß und
vollumfänglich auszufüllen.
Menge: 15,000 Stck

**4.1.20 Lieferung von Bundhosen für Reinigungskräfte**
Lieferung von Bundhosen für Reinigungskräfte in Damen- und Herrenpassform
je nach Bedarf in den Größen
Damen 34 – 48
Herren 42 – 60

nach Aufforderung des AG.
Maximale Abnahmemenge: 25 Stk.

Die in der Anlage „Kriterienkatalog/4.1 Arbeitskleidung Reinigungskräfte/Pos.4.1.20 Anlage Kriterienkatalog_VOL_4.1.20 Lieferung Bundhosen Reinigung“ geforderten Spezifikationen
(Kriterien) sind zwingend vom Bieter ordnungsgemäß und
vollumfänglich auszufüllen.
Menge: 15,000 Stck

### Gewerk 5 LOS 5 Lieferung von Arbeitskleidung für AGH

#### Titel 5.1 Lieferung von Arbeitskleidung für AGH

**5.1.10 Bundhose AGH**
Lieferung von Bundhosen je nach Bedarf in den
Größen 42 – 64,
Schlanke Größen: 90-110

nach Aufforderung des AG.
Maximale Abnahmemenge: 100 Stk.

Die in der Anlage „Kriterienkatalog/5.1 Arbeitskleidung AGH/Pos.5.1.10 Anlage Kriterienkatalog_VOL_Pos 5.1.10 Lieferung Bundhosen AGH“ geforderten Spezifikationen
(Kriterien) sind zwingend vom Bieter ordnungsgemäß und
vollumfänglich auszufüllen.
Menge: 60,000 Stck

**5.1.20 Bundjacke AGH**
Lieferung von Bundjacken je nach Bedarf in den
Größen: 42 – 64,
Schlanke Größen: 90-110

nach Aufforderung des AG.
Maximale Abnahmemenge: 100 Stk.

Die in der Anlage „Kriterienkatalog/5.1 Arbeitskleidung AGH/Pos.5.1.20 Anlage Kriterienkatalog_VOL_Pos 5.1.20 Lieferung Bundjacken AGH“ geforderten Spezifikationen
(Kriterien) sind zwingend vom Bieter ordnungsgemäß und
vollumfänglich auszufüllen.
Menge: 60,000 Stck

**5.1.30 Regenjacke AGH**
Lieferung von Regenjacken je nach
Bedarf in den Größen XS – 7XL

nach Aufforderung des AG.
Maximale Abnahmemenge: 100 Stk.

Die in der Anlage „Kriterienkatalog/5.1 Arbeitskleidung AGH/Pos.5.1.30_Anlage Kriterienkatalog_VOL_Pos 5.1.30 Lieferung Regenjacken AGH“ geforderten Spezifikationen
(Kriterien) sind zwingend vom Bieter ordnungsgemäß und
vollumfänglich auszufüllen.
Menge: 60,000 Stck
